# Kultur I Kloster I Kyritz
Angebotsaufforderung (GAEB DA XML 3.1, DA83)
Währung: EUR
Erstellt mit: LazyJack, 7.0.4 Server, 22.06.2026

## LOS V 003 Zimmermannsarbeiten
Datum: 15.05.2025

*Hinweis: IV. Zusätzliche Technische Vorbemerkungen Zimmerarbeiten*
IV. Zusätzliche Technische Vorbemerkungen

Ausführung Zimmerarbeiten

1. Die bauseitige  Aufstellung eines Schutzdaches ist nicht vorgesehen. Bei der Ausführung der Arbeiten ist genauestens darauf zu achten, dass kein Regenwasser über die Dachflächen eindringt sowie kein Schutt o.ä. in die Obergeschosse gelangt.
2. Der Schutz vor Niederschlägen und Witterungsunbilden muss jederzeit gewährleistet sein. Der Auftragnehmer haftet während der gesamten Zeit der Ausführung seines Gewerkes voll für Schäden, die aus Nichteinhaltung der Sicherungspflicht entstehen. Das Übertragen der Sicherungspflicht auf etwaige Nachunternehmer oder Fremdfirmen entbindet ihn nicht von der Haftung.
3. Erforderliche statische Berechnungen werden vom Ingenieurbüro Stich, Potsdam erstellt. Sie sind nach Übergabe mit den Ausführungs- und Detailplänen des Architekturbüros abzugleichen. Eventuelle Widersprüche sind vor Beginn der Arbeiten anzuzeigen. Die Erstellung von Abbundplänen und Holzlisten erfolgt durch den Auftragnehmer und wird nicht gesondert vergütet.
4.  Ausführung und Abrechnung der Bauleistungen erfolgen nach VOB neueste Fassung, nach den entsprechenden DIN- bzw. Euronormen.
5. Vom Auftragnehmer sind ausschließlich Nadelhölzer der Güteklasse II nach DIN 4074 und 68365 zu  verwenden, Schnittklasse S (Sortierklasse S 10).
6.  Das gesamte Material, einschließlich des notwendigen Kleineisenmaterials ist zu liefern und an die Verwendungsstellen zu transportieren.
7.  Sämtliche Verbindungsmittel wie Balkenschuhe, Dübel, Bolzen, Nägel, Schrauben etc., sind nach  statischer Angabe zu liefern und einzubauen.
8. Sämtliche Rüstungen und Abstützungen, die zur Ausführung der Zimmererarbeiten notwendig sind, sind vom Auftragnehmer zu stellen, auch wenn deren Arbeitsbühnen höher als 2,00 m über OKF liegen
9. Abstützungen und Sprießungen jeder Art, die zur Ausführung der Arbeiten notwendig sind, sind in die EP´s einzukalkulieren.
10. Einzubauende Stahlteile sind aus S235 auszuführen.  Korrosionsschutz: Feuerverzinkung nach DIN 50976.  Oberflächenvorbereitung: Normreinheitsgrad Be nach DIN 55928 T 4.
  Schnittstellen sind mit Korrosionsschutzfarbe zu behandeln
11. Abstimmungen mit Dachdecker und Klempner bezüglich der Ausführung von Unterkonstruktionen, Dachrändern usw. haben so rechtzeitig stattzufinden, dass keine Zeitverzögerungen bzw. Mehrkosten entstehen.
12. Sichtbar einzubauende Holzteile sind gegen Verunreinigungen und Beschädigungen zu schützen.

Folgende Leistungen sind in die Einheitspreise mit einzukalkulieren und werden nicht extra vergütet:

1. Herstellen, Vorhalten und Beseitigen von Absperrungen, Abdeckungen und sonstigen Maßnahmen, die zur Einhaltung der Unfall-Verhütungsvorschriften der Berufsgenossenschaften notwendig werden, soweit notwendig auch deren Umbau.
2. Die in den Positionen angegebenen Massen für Dach- und Deckenkonstruktion beruhen auf derzeitigen Annahmen. Massenverschiebungen sind daher möglich, dies hat jedoch keinen Einfluss auf den Einheitspreis.
3.  Ein bauseitiger Kran wird nicht gestellt, für Materialtransport in das Gebäude ist daher ggf. ein Mobilkran einzukalkulieren.

Vorbemerkungen I. bis IV. gelesen und anerkannt:

……………………………………………………………………
Ort, Datum, Unterschrift, Stempel

### Titel 1 Holzlieferung

*Hinweis: 1. Holzlieferung*

**1.10 Nadelholz KVH liefern**
Lieferung von Nadelholz, Sortierklasse S10/ Fkl. C24, KVH, für Holzkonstruktion, nach DIN 68365, inkl. Holzschutz (imprägniert entspr. Gefährdungsklasse II nach DIN 68800, Teil 3). Holzbauteile in unterschieldichen Dimensionen. Inkl. Holzanteil für Rundstützen
Siehe Holzliste Statik
Menge: 37,000 m3

**1.20 Rauspundschalung liefern**
wie vor, jedoch liefern von Rauspundschalung aus Nadelholz.
Stärke: ca.  3 cm
Menge: 16,500 m2

### Titel 2 Stahllieferung

*Hinweis: 2. Materiallieferung Stahlträger*

**2.10 Lieferung Stahlträger**
Lieferung von Stahlträgern
Maße vor Ort nehmen nach Abstimmung mit der Bauleitung und den Architekten.

Bestandteil der Zimmermannsarbeiten sind Stahlteile als Ersatz von Holzstützen (aus gründen des Brandschutzes) sowie zur Herstellung einer Wand in Verlängerung der Stadtmauer

Detail I, Stahlteil 10'
10x QRo 120x5 S235, l= 4.590 mm

Detail II, Stahlteil 11'
1x U120, l= 4.920 mm
1x U120, l= 1.230 mm

Detail III, Stahlteil 6.2'
4x Ro 114,3 x 6.3, l= 3.660 mm

Detail III, Stahlteil 6.1'
4x Ro 114,3 x 6.3, l= 2.885 mm
Menge: 532,870 kg
DIN276_06: 331

**2.20 Verbindungsmittel für Holzkonstruktionen, Stahl verzinkt**
Verbindungsmittel für alle
Holzkonstruktionen, wie
Nägel, Schrauben, Holzverbinder,
Bolzen, Stabdübel,
Gewindestangen, Einpressdübel etc.
aus feuerverzinktem
Stahl für Holzverbindungen.
Stahlsorte : S 235 JR (St 37-2)
Abrechnung erfolgt nach Liste.
Menge: 750,000 kg

### Titel 3 Dachkonstruktion

*Hinweis: 3. Dachkonstruktion*

**3.10 Abbinden und Aufstellen Verbinder A**
Abbinden und Aufstellen / Verlegen von Bauholz für Dachkonstruktion eines Flachdaches und 2-geschossigen Verbinder auf neuen Stahlbeton Bodenplatten, komplett als zimmermannsmäßiger Abbund, inkl. aller Anschlüsse und Auswechslungen, Kippsicherungen, Bohrungen sowie Kleineisenteile wie Schwerlastdübel, Bolzen, Anker, Nägel, Verbinderbleche, Profil-, Flach-, und Winkelstahl, Balkenschuh, Lochbleche, Lochplatten, alle in feuerverzinkter Ausführung.
Alle Leistungen nach Angabe Statik.
Materiallierungen in gesonderter Position.
Einzukalkulieren ist, dass der Abbund der Dachkonstruktion wegen der Einpassung an den historischen Bestand örtlich vorzunehmen ist.
Die Leistung versteht sich als Komplettleistung einschl. Befestigung der Holzteile untereinander und Befestigung auf vorhandene Stahlbetonkonstruktion und des historischen Bauteile der Stadtmauer und Klausurflügel. Eine Vergütung weiterer Verbindungsmittel erfolgt nicht, diese sind mit dem Einheitspreis abgegolten.

Konstruktionteile: Sparren, Randsparren, Wechsel, Deckenbalken und Futterhölzer sowie Unterzüge

Holzstützen und Aussteifungskreuze in gesonderter Position

- Dachhöhe Erdgeschoss: ca. 4,50 m
- Dachhöhe Übergang: ca. 7,60m
- Sparrenachsabstand: ca. 95 cm
- Abbund Konstruktion Verbinder A EG:

  Sparren (10-26/26-32):  51 Stück, je l= ca. 2,6m bis 4,45m, ges.ca.170 lfm
  Deckenbalken (10-26/20-30):14 Stück. je l= ca. 1,4m bis 6,00m, ges.ca. 35 lfm
  Unterzüge (22-30/26-32  14 Stück, je l= ca. 2,9m bis 13,65m, ges. ca. 75lfm

- Abbund Konstruktion Verbinder A OG:

  Sparren (12/26):  6 Stück, je l= ca. 1,5m bis 5,5m, ges.ca.30 lfm
  Wechsel (10/20):  5 Stück. je l= ca. 0,5m, ges.ca. 2,5 lfm
  Unterzüge (26/32)  2 Stück, je l= ca. 2,9m bis 3,15m, ges. ca. 6 lfm
Menge: 1,000 psch

**3.20 Abbinden und Aufstellen Verbinder B**
Abbinden und Aufstellen / Verlegen von Bauholz für Dachkonstruktion eines Flachdaches auf neuen Stahlbeton Bodenplatten, komplett als zimmermannsmäßiger Abbund, inkl. aller Anschlüsse und Auswechslungen, Kippsicherungen, Bohrungen sowie Kleineisenteile wie Schwerlastdübel, Bolzen, Anker, Nägel, Verbinderbleche, Profil-, Flach-, und Winkelstahl, Balkenschuh, Lochbleche, Lochplatten, alle in feuerverzinkter Ausführung.
Alle Leistungen nach Angabe Statik.
Materiallieferungen in gesonderter Position.
Einzukalkulieren ist, dass der Abbund der Dachkonstruktion wegen der Einpassung an den historischen Bestand örtlich vorzunehmen ist.
Die Leistung versteht sich als Komplettleistung einschl. Befestigung der Holzteile untereinander und Befestigung auf vorhandene Stahlbetonkonstruktion und des historischen Bauteile der Stadtmauer und Stadtbibliothek. Eine Vergütung weiterer Verbindungsmittel erfolgt nicht, diese sind mit dem Einheitspreis abgegolten.

Konstruktionteile: Sparren, Randsparren, Wechsel, Deckenbalken und Futterhölzer

Holzstützen und Aussteifungskreuze in gesonderter Position

- Dachhöhe Erdgeschoss: ca. 4,50 m
- Sparrenachsabstand: ca. 95 cm
- Abbund Konstruktion Verbinder B:

  Sparren (10-12/26):  47 Stück, je l= ca. 2,15m bis 4,2m, ges.ca.170 lfm
  Unterzüge (16-34/26-32):  14 Stück. je l= ca. 2,75m bis 11,00m, ges.ca. 75lfm
Menge: 1,000 psch

**3.30 Glasdachpfette abbinden und aufstellen, holzsichtig**
Pfette BSH, ca. 450/ 80 cm, einseitig holzsichtig, im Randbereich des Daches als Unterkonstruktion für Glasdachstreifen auf die deckengleichen Unterzüge aufbringen.
Die Oberkante der Pfette ist in der neigung des Glasdachs abzuschrägen.
Gesamte Ausführung nach Angabe Statiker.

Ohne Holzlieferung (siehe Titel 1).
Menge: 35,000 lfm

**3.40 Attika abbinden und aufstellen**
wie vor, jedoch
Attikaausbildung in Abstimmung mit dem Gewerk Dachdecker und Fassadenbau herstellen. Hier einzukalkulieren sind alle Holzbauteile wie Pfetten, Verbidnungsmittel

Ohne Holzlieferung (siehe Titel 1).
Menge: 35,000 lfm

**3.50 Deckenschalung, Nadelholz, 30mm**
Deckenschalung aus Brettern, sägerau
und besäumt, verlegen. Befestigung von oben direkt
auf den Holzbalken der Decke zwischen EG und OG
Holzart : Fichte / Kiefer
Sortierklasse : S 10
Holzfeuchte : trocken (< 20%)
Brettdicke : 30 mm
Deckenbalkenabstand : bis ca. 95 cm
Einbauort: Verbindeungsbau zwischen Klausurflügeln und Neubau
Menge: 16,500 m2

*Hinweis: Zulage für Anschlüsse*
Nachfolgend werden einige Anschlüsse gesondert betrachtet und als Zulage beschrieben. Alle hier nicht genannten Anschlussdetails sind in die Abbundplanung einzukalkulieren.

**3.60 Zulage für Anschlüsse stumpfer Winkel**
Zulage für Anschlüsse der Verbinder A und B im Bereich der Deckeneben für Unterzüge und Sparren welche nicht rechtwinklig sondern stumpf angeschlossen werden müssen
Menge: 40,000 Stck

**3.70 Zulage Unterzug verschraupt**
Zulage für den Anschluss eines Unterzuges gemäß Detail VI gemäß Statik
Menge: 1,000 Stck

### Titel 4 Stützen und Wandkonstruktion

*Hinweis: 4. Stützen und Wandkonstruktion*

*Hinweis: Allgemeines*
Die Verbinder erhalten Ihre Tragkonstruktions aus Holz- und Stahlstützen. Die Gebäudeteile sind eingeschossig bis auf den Eingangsbereich. Alle Anschlüsse sind gemäß der beigefügten Details herzustellen. Alle Verbindungsmittel und Nebenarbeiten sind gemäß vorliegender Detailplanung einzukalkulieren.

**4.10 Holzstützen**
Abbinden und Aufstellen der Holzstützen für die eingeschossigen Bereiche des Verbinders. Alle Stützen sind gemäß angabe Statik auf einer Kopf- und Fußplatte zu versehen. Alle Anschlussdetails sind dem Statik Plan VB-S2.1 zu entnehmen und einzukalkulieren

  Rd 20cm
  Stützen in Sichtqualität
  Stütze je mit einer Länge von 3,70m

  Holzkonstruktion nach DIN EN 1995
  Nadelholz, Sortierklasse S10, Festigkeitsklasse C24
  Holzfeuchte ≤20%
  alternativ: BSH GI24c

  einzubauende Hölzer einschließlich der Schnittflächen
  sind mit einem anerkannten Holzschutzmittel gemäß  DIN 68800 nach den Angaben des Herstellers zu schützen
Menge: 48,000 Stck

**4.20 Stahlstützen**
Aufstellen der Stahlstützen für den zweigeschossigen Bereich des Verbinders. Alle Stützen sind gemäß angabe Statik auf einer Kopf- und Fußplatte zu versehen.

Detail III, Stahlteil 6.2'
4x Ro 114,3 x 6.3, l= 3.660 mm

Detail III, Stahlteil 6.1'
  4x Ro 114,3 x 6.3, l= 2.885 mm

  Stahlkonstruktion nach DIN EN 1993, DIN 1090-2
  Feuerverzinkt nach DIN EN ISO 1461
  Profilstahl: Rohrprofile nach DIN EN 10210-2
  S235 BrFL t=15,20mm nach DIN 59200

  Stahlstützen werden durch ein folge Gewerk mit einer
  Brandschutzverkleidung versehen.

  zugehörige Pläne: VB-DB1-S2/S.2.1, VB-S3a, VB-S4a
Menge: 8,000 Stck

**4.30 Wandkonstruktion aus Stahl**
Stahlträger mit Fußplatte auf vorhandenes Betonfundament Herstellen. Alle Arbeiten sind gemäß beigefügter Statikpläne auszuführen. Inkl. Oberseite Stahlstrebe aus U120 in verschiedenen Längen.

 Detail I, Stahlteil 10'
10x QRo 120x5 S235, l= 4.590 mm

Detail II, Stahlteil 11'
1x U120, l= 4.920 mm
1x U120, l= 1.230 mm

1 Stück bezieht sich auf je eine Stütze inkl. U-Profil.
Menge: 10,000 Stck

**4.40 Zulage Dämmung Stahlstütze**
Zwei der zuvor beschriebenen Stahlstützen als Wandkonstruktion mit Ts 1000° Dämmung füllen und fachgerecht verschließen.
Menge: 2,000 Stck

**4.50 Herstellung Dampfbremse**
Herstellung einer Dampsbremse an neuer Außenwand aus Stahlstützen luftdicht verklebt. Alle Nebenarbeiten zum Anschluss an historische Stadtmauer sind ein zu kalkulieren.
Menge: 10,000 m2

**4.60 Herstellung einer Dämmplatte**
Herstellung einer umlaufenden Dämmplatte als neue Außenwandkonstruktion. Alle Nebenarbeiten zum Anschluss an historische Stadtmauer sind einzukalkulieren.
Menge: 20,000 m2

**4.70 Herstellung Brandschutzverkleidung 20mm**
Herstellung einer Brandschutzverkleidung aus 20mm Brandschutzplatte (Anforderungen als Brandwand) komplett umlaufend inkl. oberen Abschluss.
Menge: 20,000 m2

**4.80 Aussteifungssystem Rundstahlkreuz**
Die Aussteifung der Verbinder erfolgt über Randstahlkreuze. Alle Aussteifungsverbände erfolgen nach Angabe und Detaillösung der Statik.  Maximale Länge der einzellnen Zugstabsysteme beträgt ca. 4888mm. Inkl. Montage aller Kopf und Fußplatten zur Aufnahme der Verbände sowie einschlitzen der Holzstützen.

Stahl in gesonderter Position.
Siehe Statikplan VB-S5 und VB-S2.1
Menge: 6,000 Stck

### Titel 5 Stundenlohnarbeiten/ Sonstiges

*Hinweis: 5. Sonstiges*

**5.10 Dachflächen abplanen**
Aufbringen einer unbeschädigten Plane auf die Dachfläche, sturmsicheres Befestigen zum Schutz  vor Regen- und Schneeandrang, Planenstöße überlappend.
Die Plane ist während der gesamten Bauzeit bis zum Aufbringen der neuen Dachdeckung vorzuhalten und anschließend und zu warten, abzutransportieren, einschl. tägliches Auf- und Zudecken der Plane während der Zimmererarbeiten.
Bei längeren Arbeitsunterbrechungen hat eine regelmäßige Kontrolle der Dichtigkeit stattzufinden. Der Auftragnehmer haftet während der gesamten Zeit der Planenvorhaltung voll für Schäden, die aus Nichteinhaltung der Sicherungspflicht entstehen. Das Übertragen der Sicherungspflicht auf etwaige Nachauftragnehmer oder Fremdfirmen entbinden ihn nicht von der Haftung.

Aufmaß nach m2 Dachfläche.
Menge: 400,000 m2

**5.20 Stundenlohnarbeiten**
Stunden für zusätzliche,  mit der Bauleitung abgesprochene Leistungen auf Nachweis. Ausführung nur auf ausdrückliche Anweiseung der Bauleitung
Facharbeiter
Menge: 5,000 Std.
